# Recke, Erweiterung Raphaelschule
Angebotsaufforderung (GAEB DA XML 3.3, DA83)
Projekt: 2024-...
Währung: EUR
Erstellt mit: GXML Toolbox V3.3 R20220330, ORCA AVA 27 27.00.00, 24.03.2026

## Allgemeine Vorbemerkungen
Allgemeine Vorbemerkungen
1. Angaben zum Auftraggeber
Auftraggeber:
Gemeinde Recke
Hauptstraße 28
49509 Recke
2. Beschreibung des Bauvorhabens
Erweiterung der Raphaelschule in Recke.
Gegenstand dieser Ausschreibung sind Lüftungsarbeiten.

3. Angaben zur Baustelle
3.1 Lage der Baustelle
Kirchstraße 31
49509 Recke
3.2 Art und Umfang der Baumaßnahme
Die Erweiterung der Raphaelschule umfasst drei Anbauten an den Bestand:
- zweigeschossiger Anbau für die OGS
- eingeschossiger Anbau für das Lehrerzimmer
- zweigeschossige Differenzierungsräume an zwei Gebäudeseiten
Die Gebäude werden in Holzkonstruktion mit Pult- bzw. Flachdächern errichtet.
Hauptgebäudedaten:
- BGF: ca. 897 m²
- BRI: ca. 3.507 m³

4. Verkehrs- und Baustellenverhältnisse
4.1 Zufahrt
Die Hauptzufahrt zur Baustelle erfolgt über die Kirchstraße gemäß Lageplan.
Eine zusätzliche Zufahrt über die Alte Dorfstraße ist möglich.
Eine Nutzung weiterer Zufahrten ist nur nach vorheriger Abstimmung mit der Bauleitung und ausschließlich in Ausnahmefällen zulässig.
Be- und Entladungen sowie An- und Abfahrten sind während der gesamten Bauzeit möglich. Rangier- und Wendemöglichkeiten sind grundsätzlich vorhanden. Die örtlichen Gegebenheiten während der Bauphase sind zu beachten.
4.2 Baustelleneinrichtungsfläche
Die Baustelleneinrichtungsfläche befindet sich auf dem Grundstück gemäß beigefügtem BE-Plan. Lagerflächen stehen nur eingeschränkt zur Verfügung. Materialien sind bedarfsgerecht anzuliefern und Reststoffe zeitnah abzufahren.
Fahrzeuge dürfen ausschließlich auf den ausgewiesenen Flächen abgestellt werden.
4.3 Freizuhaltende Flächen
Öffentliche Verkehrsflächen außerhalb des Baugrundstücks sind freizuhalten und dürfen nicht beeinträchtigt werden. Anlieferungen mit Kränen oder sonstigen Hebezeugen sind rechtzeitig mit der Bauleitung abzustimmen.

5. Anschlüsse und Versorgung
Baustrom- und Bauwasseranschlüsse werden bauseits bereitgestellt.
Die Verbrauchskosten für Strom und Wasser trägt der Auftraggeber.

6. Vom Auftragnehmer zu nutzende Flächen
Dem Auftragnehmer werden die im BE-Plan ausgewiesenen Flächen zur Verfügung gestellt.
Darüber hinaus benötigte Flächen sind vom Auftragnehmer eigenständig und auf eigene Kosten zu beschaffen. Erforderliche Genehmigungen sind durch den Auftragnehmer einzuholen.
Material und Geräte sind vom Auftragnehmer gegen unbefugten Zugriff zu sichern. Mit fortschreitendem Bauablauf ist eine gewerkeübergreifende Abstimmung hinsichtlich Lager- und Aufenthaltsflächen erforderlich.

7. Entsorgung
Die Trennung und Entsorgung sämtlicher Abfälle hat gemäß den geltenden gesetzlichen Vorschriften zu erfolgen.
- Die Entsorgung von Verpackungsmaterialien und Paletten obliegt dem Auftragnehmer.
- Die Baustelle ist arbeitstäglich in ordnungsgemäßem Zustand zu halten.
- Jeder Auftragnehmer ist für die Entsorgung der von ihm verursachten Abfälle verantwortlich.
Bei Nichtbeseitigung nach Aufforderung kann die Entsorgung auf Kosten des Verursachers erfolgen.

8. Sicherheits- und Gesundheitsschutz
Die geltenden Unfallverhütungsvorschriften, Arbeitsschutzbestimmungen sowie die Baustellenverordnung sind einzuhalten.
Ein SiGe-Plan wird bei Auftragserteilung zur Verfügung gestellt und ist verbindlich zu beachten. Der Auftragnehmer hat seine Beschäftigten vor Arbeitsaufnahme entsprechend zu unterweisen.
Lärm- und Staubentwicklungen sind auf das technisch notwendige Mindestmaß zu beschränken.

9. Arbeiten im laufenden Betrieb
Die Arbeiten erfolgen im Bereich eines Schulstandortes.
Besondere Rücksichtnahme auf den Schulbetrieb ist erforderlich.
Erforderliche Maßnahmen zur Sicherung des öffentlichen Verkehrs bei Anlieferungen sind vom Auftragnehmer gemäß den geltenden straßenverkehrsrechtlichen Vorschriften durchzuführen.

10. Gerüste
Die äußere Einrüstung des Gebäudes wird bauseits gestellt.

11. Stoffe und Materialien
Es sind ausschließlich neue, ungebrauchte Baustoffe zu verwenden.
Sofern nicht anders im Leistungsverzeichnis geregelt, sind für Schichtenaufbauten systemgebundene Produkte eines Herstellers zu verwenden. Die Produktverträglichkeit mit angrenzenden Bauteilen und Vorgewerken ist sicherzustellen und auf Verlangen nachzuweisen.

12. Nachweise und Dokumentation
12.1 Eignungs- und Gütenachweise
Für sämtliche einzubauenden Stoffe sind rechtzeitig vor Einbau die erforderlichen Nachweise vorzulegen.
12.2 Baustellendokumentation
Der Auftragnehmer hat:
- tägliche Bautagesberichte zu führen,
- diese wöchentlich unaufgefordert der Bauleitung zu übergeben,
- ausgeführte Leistungen bei Bedarf fotografisch zu dokumentieren.
Bei Einsatz von Nachunternehmern sind entsprechende Berichte ebenfalls vorzulegen.
12.3 Abschlussdokumentation
Vor Abnahme sind sämtliche Unterlagen digital und vollständig zu übergeben.
Fehlende Unterlagen gelten als wesentlicher Mangel.

13. Koordination und Baubesprechungen
Der Auftragnehmer hat an den regelmäßig stattfindenden Baubesprechungen mit einem bevollmächtigten Vertreter teilzunehmen.
Vor Beginn der Arbeiten hat der Auftragnehmer eigenverantwortlich zu prüfen, ob die erforderlichen Vorleistungen erbracht wurden.

14. Personal
Es ist fachlich geeignetes Personal einzusetzen.
Bei fehlenden Deutschkenntnissen einzelner Beschäftigter ist eine ständig anwesende, deutschsprachige, fachkundige Ansprechperson zu benennen.
Ein verantwortlicher Bauleiter des Auftragnehmers ist zu benennen.

15. Vertragsgrundlagen
Es gelten:
- VOB/B und VOB/C in der jeweils gültigen Fassung
- die anerkannten Regeln der Technik
- alle einschlägigen DIN-Normen
- gesetzliche und behördliche Vorschriften
- die jeweils gültige Landesbauordnung

## 03 Lüftungstechnik

### Titel 01 OGS-Anbau

#### Bereich 01.01 Lüftungsgerät mit Zubehör

*Hinweis: Zentrale Lüftungsgeräte*

**01.01.1 Zentrales Lüftungsgerät, 540 m³/h**
Zentrales Lüftungsgerät, 540 m³/h
Flexibles Lüftungsgerät mit Kombinationsmöglichkeiten entsprechend den Anforderungen an Luftbehandlung in der Anlage
Gehäuse:
Das Gehäuse des Gerätes besteht aus einer doppelwandingen Metallkonstruktion aus Aluminium/Zinkbehandeltem Stahlblech mit Schutzbehandlung mit Isolierung aus Polyurethane. Profilkonstruktion mit Kunststoffeinlage. Das Gehäuse erfüllt die Anforderungen der Dichtheitsklasse B (L2) sowie der Wärmedurchgangsklasse T2 und des Wärmebrückenfaktors TB2 laut EN 1886:2007.

Regelung:
Regelung mit Kommunikation über Modbus TCP/IP als Standard enthalten. Das Aggregat muss für App-Regelung per Android und iOS vorbereitet sein. Tablet bzw. Smartphone mit heruntergeladener App wird an internes WLAN im Gebäude angeschlossen, an das das Aggregat per TCP/IP angeschlossen ist. Alternativ wird das Aggregat mit WLAN ausgerüstet.

Lieferung in modularer Ausführung mit Stahlgrundrahmen. Zuluft unten rechts

Dimensionierte technische Daten:
Luftvolumenstrom Zuluft:  540 m³/h
Luftvolumenstrom Abluft:  540 m³/h
Externer Kanaldruck Zuluft: 200 Pa
Externer Kanaldruck Außenluft: 50 Pa
Externer Kanaldruck Abluft: 200 Pa
Externer Kanaldruck Fortluft: 50 Pa
Außenlufttemperatur:  -12,0 °C
Relative Feuchte in Aussenluft: 98 %
Ablufttemperatur:  21,0 °C
Relative Feuchte in Abluft: 30 %

Geräteaufbau in Luftrichtung:
Zuluft:
- Kanaldrosselklappe
Drosselklappe für Kanalmontage, aus Aluminium, Korrosionsklasse C4, Dichtheitsklasse 3 gemäß SS EN 1751.
- Filterteil
Befestigungsschienen für Filter sowie Schloss mit Exzenterschienen, Filtersatz Klasse F7/ePM1-50%, tiefgefaltete Glasfaser-Taschenfilter
- Rotierender Wärmetauscher
rotierender Wärmetauscher aus Aluminium, Ausührung mit hygroskopischer Beschichtung für eine erhöhte Feuchtigkeitsübertragung, mit einstellbarem Reinblassektor
Technische Daten:
Lufttemperatur eingehend:-12,0 °C
Ablufttemperatur: 21,0 °C
Zulufttemp nach Wärmetauscher: 16,6 °C
Temperaturwirkungsgrad trocken (EN308): 86,6 %
- Ventilator
Ventilatoreinheit mit integriertem EC-Motor mit eingebauter elektronischer Drehzahlregelung, ausziehbare Ventilatoreinheit auf Schwingungsdämpfern aufgestellt, Hygiene-Ventilatormontage laut VDI 6022
- Rotierender Wärmetauscher
Rotierender Wärmetauschwer aus Aluminium, Ausführung R60. Der Rotor hat einen einstellbaren Spülsektor. Angepasst für C4-Umgebung.
Technische Daten:
Lufttemperatur eingehend: -12,0 °C
Ablufttemperatur: 21,0 °C
Zulufttemp nach Wärmetauscher: 16,6 °C
Temperaturwirkungsgrad trocken (EN308): 86,6 %

Abluft:
- Filterteil
Befestigungsschienen für Filter sowie Schloss mit Exzenterschienen, Filtersatz Klasse M5/ePM10-60%, tiefgefaltete Glasfaser-Taschenfilter
- Rotierender Wärmetauscher (siehe Beschreibung des Zuluftteils)
- Ventilator
Ventilatoreinheit mit integriertem EC-Motor mit eingebauter elektronischer Drehzahlregelung, ausziehbare Ventilatoreinheit auf Schwingungsdämpfern aufgestellt.
Hygiene-Ventilatormontage laut VDI 6022
- Kanaldrosselklappe
Drosselklappe für Kanalmontage, aus Aluminium, Korrosionsklasse C4, Dichtheitsklasse 3 gemäß SS EN 1751.

- Lufterhitzer Wasser
Lufterhitzer Wasser, aus Kupferrohren und Aluminiumlamellen.
Technische Daten:
Lufttemperatur eingehend: 16,6 °C
Lufttemperatur ausgehend: 21,1 °C
Druckabfall Luft: 4 Pa
Luftgeschwindigkeit: 0,88 m/s
Flüssigkeitstemp. eingehend: 40,0 °C
Flüssigkeitstemp ausgehend: 24,6 °C
Flüssigkeitsstrom: 0,01 l/s
Druckabfall Flüssigkeit: 1,0 kPa
Heizleistung: 0,8 kW

Regelungsausrüstung:
Schaltschrank
Steuerungsausrüstung
Elektrischer Anschluss Abluft
Elektrischer Anschluss Zuluft
Regelung Wärmetauscher
Handterminal mit Touch-Bildschirm
Abluftregulierung
Steuerung Luftvolumenstrom Zu-, Abluft, Druckanzeige
Außenluftregler Ein/Aus, Federrückzug
Fortluftregler Ein/Aus, Federrückzug
Filterwächter Zu-u. Abluftventi
Ventilatorsteuerung bei Brand
Rauchmelder für Kanalmontage Zuluft
Rauchmelder für Kanalmontage Abluft
Brandmeldetemperatur Zuluft über
Brandmeldetemperatur Abluft über
Modbus TCP/IP und RTU als Standard inbegriffen
Einfaches Web mit Flussdiagramm inbegriffen im Standard TCP/IP

liefern, montieren und elektrisch verdrahten
Menge: 1,000 St

**01.01.2 Zentrales Lüftungsgerät, 1350 m³/h**
Zentrales Lüftungsgerät, 1350 m³/h
Flexibles Lüftungsgerät mit Kombinationsmöglichkeiten entsprechend den Anforderungen an Luftbehandlung in der Anlage
Gehäuse:
Das Gehäuse des Gerätes besteht aus einer doppelwandingen Metallkonstruktion aus Aluminium/Zinkbehandeltem Stahlblech mit Schutzbehandlung mit Isolierung aus Polyurethane. Profilkonstruktion mit Kunststoffeinlage. Das Gehäuse erfüllt die Anforderungen der Dichtheitsklasse B (L2) sowie der Wärmedurchgangsklasse T2 und des Wärmebrückenfaktors TB2 laut EN 1886:2007.

Regelung:
Regelung mit Kommunikation über Modbus TCP/IP als Standard enthalten. Das Aggregat muss für App-Regelung per Android und iOS vorbereitet sein. Tablet bzw. Smartphone mit heruntergeladener App wird an internes WLAN im Gebäude angeschlossen, an das das Aggregat per TCP/IP angeschlossen ist. Alternativ wird das Aggregat mit WLAN ausgerüstet.

Lieferung in modularer Ausführung mit Stahlgrundrahmen. Zuluft unten rechts

Dimensionierte technische Daten:
Luftvolumenstrom Zuluft:  3515 m³/h
Luftvolumenstrom Abluft:  3515 m³/h
Externer Kanaldruck Zuluft: 200 Pa
Externer Kanaldruck Außenluft: 50 Pa
Externer Kanaldruck Abluft: 200 Pa
Externer Kanaldruck Fortluft: 50 Pa
Außenlufttemperatur:  -12,0 °C
Relative Feuchte in Aussenluft: 98 %
Ablufttemperatur:  21,0 °C
Relative Feuchte in Abluft: 30 %

Geräteaufbau in Luftrichtung:
Zuluft:
- Kanaldrosselklappe
Drosselklappe für Kanalmontage, aus Aluminium, Korrosionsklasse C4, Dichtheitsklasse 3 gemäß SS EN 1751.
- Filterteil
Befestigungsschienen für Filter sowie Schloss mit Exzenterschienen, Filtersatz Klasse F7/ePM1-50%, tiefgefaltete Glasfaser-Taschenfilter
- Rotierender Wärmetauscher
rotierender Wärmetauscher aus Aluminium, Ausührung mit hygroskopischer Beschichtung für eine erhöhte Feuchtigkeitsübertragung, mit einstellbarem Reinblassektor
Technische Daten:
Lufttemperatur eingehend:-12,0 °C
Ablufttemperatur: 21,0 °C
Zulufttemp nach Wärmetauscher: 15,7 °C
Temperaturwirkungsgrad trocken (EN308): 83,9 %
- Ventilator
Ventilatoreinheit mit integriertem EC-Motor mit eingebauter elektronischer Drehzahlregelung, ausziehbare Ventilatoreinheit auf Schwingungsdämpfern aufgestellt, Hygiene-Ventilatormontage laut VDI 6022
- Lufterhitzer Strom
Elektrischer Luftwärmer in Hochtemperatur-Ausführung mit integrierter Regelung, Leistungsregelung mit 0-10 V Signal
Technische Daten:
Lufttemperatur eingehend: 15,7 °C
Lufttemperatur ausgehend: 22,0 °C
Heizleistung erhalten: 8,0 kW

Abluft:
- Filterteil
Befestigungsschienen für Filter sowie Schloss mit Exzenterschienen, Filtersatz Klasse M5/ePM10-60%, tiefgefaltete Glasfaser-Taschenfilter
- Rotierender Wärmetauscher (siehe Beschreibung des Zuluftteils)
- Ventilator
Ventilatoreinheit mit integriertem EC-Motor mit eingebauter elektronischer Drehzahlregelung, ausziehbare Ventilatoreinheit auf Schwingungsdämpfern aufgestellt.
Hygiene-Ventilatormontage laut VDI 6022
- Kanaldrosselklappe
Drosselklappe für Kanalmontage, aus Aluminium, Korrosionsklasse C4, Dichtheitsklasse 3 gemäß SS EN 1751.

Regelungsausrüstung:
Schaltschrank
Steuerungsausrüstung
Elektrischer Anschluss Abluft
Elektrischer Anschluss Zuluft
Regelung Wärmetauscher
Handterminal mit Touch-Bildschirm
Abluftregulierung
Steuerung Luftvolumenstrom Zu-, Abluft, Druckanzeige
Außenluftregler Ein/Aus, Federrückzug
Fortluftregler Ein/Aus, Federrückzug
Filterwächter Zu-u. Abluftventi
Ventilatorsteuerung bei Brand
Rauchmelder für Kanalmontage Zuluft
Rauchmelder für Kanalmontage Abluft
Brandmeldetemperatur Zuluft über
Brandmeldetemperatur Abluft über
Modbus TCP/IP und RTU als Standard inbegriffen
Einfaches Web mit Flussdiagramm inbegriffen im Standard TCP/IP
Betriebswartsteuerung ext. Stufenschaltung und Timer

liefern, montieren und elektrisch verdrahten
Menge: 1,000 St

**01.01.3 Schallentkopplung**
Schallentkopplung
für das zuvor genannte Lüftungsgerät
Menge: 2,000 St

**01.01.4 Thermische Trennung**
Thermische Trennung
für das zuvor genannte Lüftungsgerät
Menge: 2,000 St

**01.01.5 Kulissenschalldämpfer, verzinktes Stahlblech**
Kulissenschalldämpfer, verzinktes Stahlblech
Kulissenschalldämpfer in einem verzinktem Stahlblechgehäuse mit Anschlussflansch, Kulissen verrottungssicher feuchtigkeitsabweisend und nicht brennbar nach DIN 4102, Luftgeschwindigkeit im Kulissenspalt bis 20m/s.
Dämpfung: min. 18 dB / 250 Hz
Größe:

Passend zum Lüftunggerät aus Pos. 01.01 für
Frischluft: 300*300*1000
Fortluft: 300*300*1250
Zuluft: 300*300*1000
Abluft: 300*300*1000

Mit Dichtungs-, Verbindungs- und Befestigungsmaterial.
liefern und montieren.
Menge: 1,000 St

**01.01.6 Kulissenschalldämpfer, verzinktes Stahlblech**
Kulissenschalldämpfer, verzinktes Stahlblech
Kulissenschalldämpfer in einem verzinktem Stahlblechgehäuse mit Anschlussflansch, Kulissen verrottungssicher feuchtigkeitsabweisend und nicht brennbar nach DIN 4102, Luftgeschwindigkeit im Kulissenspalt bis 20m/s.
Dämpfung: min. 18 dB / 250 Hz
Größe:

Passend zum Lüftunggerät aus Pos. 01.02 für
Frischluft: 1x 600*400*1250
Fortluft: 1x 600*400*1250
 1x 600*400*1500
Zuluft: 2x 600*400*1500
Abluft: 1x 600*400*1500

Mit Dichtungs-, Verbindungs- und Befestigungsmaterial.
liefern und montieren.
Menge: 1,000 St

**01.01.7 Elastischer Stutzen, 315 mm**
Elastischer Stutzen, 315 mm
Zubehör für vorgenanntes Lüftungsgerät, elastischer Stutzen aus Polyester mit Anschlussrahmen zur einseitigen Montage am Profilrahmen des Gerätes, gestreckte Länge ca. 200 mm, mindestens 100 mm axiale Dehnungsaufnahme, Baustoffklasse B1 nach DIN 4102, mit Zertifikat zur Hygiene-Konformitätsprüfung als Erfüllungsnachweis gemäß VDI 6022
Größe (d): 315 mm
passend zum Profilrahmen am Geräteanschluss
liefern und montieren
Menge: 8,000 St

**01.01.8 KNX Modul**
KNX Modul zur Übertragung der Störmeldungen
Menge: 1,000 St

**01.01.9 Kanalrauchmelder, 230V AC**
Kanalrauchmelder, 230V AC
mit DIBt-Zulassung, inklusive Entnahmerohr mit Universallänge 160 mm, passend für alle Kanalquerschnitte, zur frühzeitigen Erkennung von Schwellbränden und Bränden mit Rauchentwicklung, Sensor mit Streulichtprinzip, mit Alarmschwellennachführung, kontinuierliche Anzeige der Verschmutzung durch 2-stellige LED-Anzeige im Klartext, bei Verschmutzung größer 70 Prozent fällt das Relais ab, Anzeige von Rauchalarm, fehlender Luftströmung, Systemstörung und Betriebsbereitschaft durch LEDs, Entriegelung und Funktionsprüfung durch Taster, Rauchalarmrelais mit pot.-freiem Umschalt-/Öffnerkontakt, Überprüfung mit Testspray ohne Öffung des Deckels möglich
liefern, montieren und elektrisch verdrahten
Menge: 2,000 St
Produkt:
  Artikel:
    Artikelnummer: L012113208
    Artikelkurztext: Kanalrauchmelder, 230V AC

**01.01.10 Lüftungsgerät aufstellen**
Lüftungsgerät aufstellen
Aufstellort: Lüftungsraum OG
vorgenanntes Lüftungsgerät in Einzelteilen oder als Ganzes betriebsfertig einschließlich allem erforderlichen Zubehör an den Aufstellungsort transportieren, montieren und mit allen Anschlüssen verbinden, vor Lieferung hat sich die ausführende Firma über die Einbringmöglichkeiten zu informieren und ggf. entsprechende Maßnahmen zu treffen, einschließlich Montage Verdrahtung und Inbetriebnahme, das Auflegen der Gerätekabel sowie alle erforderlichen Hilfsmittel wie Kran, Hebezeuge und sonstige Werkzeuge sind einzukalkulieren
Menge: 2,000 St

**01.01.11 Herstellerinbetriebnahme und Einregulierung**
Herstellerinbetriebnahme und Einregulierung
Inbetriebnahme des Lüftungsgeräts inkl. Fahrtkosten innerhalb von Deutschland auf dem Festland
Bestehend aus:
- Einstellen der Sollwerte gemäß Kundenwunsch (Temperatur, Temperaturregelung, Drehzahlregelung Ventilatoren, erweiterter Betrieb, Filteralarm, freie Nachtkühlung, Feueralarm, Zeitprogramme, etc.)
- Überprüfen der programmierten Funktionen (Frostschutz, Feueralarm, Klappenansteuerung, etc.)
- Inbetriebnahme von Zubehör wie z.B. Stellantrieb, Raumfühler, CO2 Sensor, Hygrostat, etc.
- Ausgefülltes Inbetriebnahmeprotokoll sowie Dokumentation der eingestellten Parameter
Durchführen und Inbetriebnahmeprotokoll an den Bauhhern übergeben
Menge: 2,000 St

*Hinweis: Dezentrale Lüftungsgeräte*

**01.01.12 Dezentrale Lüftungsgeräte versetzen**
Dezentrale Lüftungsgeräte versetzen
Die vorhandenen Trox SCHOOLAIR-V-HV-EH Geräte
im Speisesaal montieren und elektrisch verdrahten.
Menge: 2,000 St

#### Bereich 01.02 Einbauteile, Luftauslässe, etc.

*Hinweis: Schalldämpfer*

**01.02.1 Kulissenschalldämpfer, 300 x 300 x 750 mm**
Kulissenschalldämpfer, 300 x 300 x 750 mm
Schalldämpfer mit eingebauten Kulissen mit biolöslicher Mineralwolle und mit hochfester, abriebsicherer, feuchtigkeitsabweisender Oberfläche aus Glasseide. Nichtbrennbar nach DIN 4102, Zweikammerbauart aus verzinktem Stahlblech, mit Resonanz- und Absorptionselementen zur optimalen Schalldämpfung bei 250 Hz, umlaufendem Profilrahmen, sowie durchgehendem Stabilisierungs- und Kammertrennprofil. Kanalgehäuse aus verzinktem Stahlblech, mit Anschlussrahmen und Aussteifungsprofilen
Größe (H x B): 300 x 300 mm
Länge: 750 mm
Kulissenanzahl: 1
Kulissendicke: 230 mm
liefern und montieren
Menge: 1,000 St

**01.02.2 Kulissenschalldämpfer, 300 x 300 x 1000 mm**
Kulissenschalldämpfer, 300 x 300 x 1000 mm
Schalldämpfer mit eingebauten Kulissen mit biolöslicher Mineralwolle und mit hochfester, abriebsicherer, feuchtigkeitsabweisender Oberfläche aus Glasseide. Nichtbrennbar nach DIN 4102, Zweikammerbauart aus verzinktem Stahlblech, mit Resonanz- und Absorptionselementen zur optimalen Schalldämpfung bei 250 Hz, umlaufendem Profilrahmen, sowie durchgehendem Stabilisierungs- und Kammertrennprofil. Kanalgehäuse aus verzinktem Stahlblech, mit Anschlussrahmen und Aussteifungsprofilen
Größe (H x B): 300 x 300 mm
Länge: 1000 mm
Kulissenanzahl: 1
Kulissendicke: 230 mm
liefern und montieren
Menge: 3,000 St

**01.02.3 Kulissenschalldämpfer, 300 x 300 x 1250 mm**
Kulissenschalldämpfer, 300 x 300 x 1250 mm
Schalldämpfer mit eingebauten Kulissen mit biolöslicher Mineralwolle und mit hochfester, abriebsicherer, feuchtigkeitsabweisender Oberfläche aus Glasseide. Nichtbrennbar nach DIN 4102, Zweikammerbauart aus verzinktem Stahlblech, mit Resonanz- und Absorptionselementen zur optimalen Schalldämpfung bei 250 Hz, umlaufendem Profilrahmen, sowie durchgehendem Stabilisierungs- und Kammertrennprofil. Kanalgehäuse aus verzinktem Stahlblech, mit Anschlussrahmen und Aussteifungsprofilen
Größe (H x B): 300 x 300 mm
Länge: 1250 mm
Kulissenanzahl: 1
Kulissendicke: 230 mm
liefern und montieren
Menge: 1,000 St

**01.02.4 Kulissenschalldämpfer, 200 x 400 x 1000 mm**
Kulissenschalldämpfer, 400 x 600 x 1250 mm
Schalldämpfer mit eingebauten Kulissen mit biolöslicher Mineralwolle und mit hochfester, abriebsicherer, feuchtigkeitsabweisender Oberfläche aus Glasseide. Nichtbrennbar nach DIN 4102, Zweikammerbauart aus verzinktem Stahlblech, mit Resonanz- und Absorptionselementen zur optimalen Schalldämpfung bei 250 Hz, umlaufendem Profilrahmen, sowie durchgehendem Stabilisierungs- und Kammertrennprofil. Kanalgehäuse aus verzinktem Stahlblech, mit Anschlussrahmen und Aussteifungsprofilen
Größe (H x B): 400 x 600 mm
Länge: 1250 mm
Kulissenanzahl: 2
Kulissendicke: 230 mm
liefern und montieren
Menge: 2,000 St

**01.02.5 Kulissenschalldämpfer, 400 x 600 x 1500 mm**
Kulissenschalldämpfer, 400 x 600 x 1500 mm
Schalldämpfer mit eingebauten Kulissen mit biolöslicher Mineralwolle und mit hochfester, abriebsicherer, feuchtigkeitsabweisender Oberfläche aus Glasseide. Nichtbrennbar nach DIN 4102, Zweikammerbauart aus verzinktem Stahlblech, mit Resonanz- und Absorptionselementen zur optimalen Schalldämpfung bei 250 Hz, umlaufendem Profilrahmen, sowie durchgehendem Stabilisierungs- und Kammertrennprofil. Kanalgehäuse aus verzinktem Stahlblech, mit Anschlussrahmen und Aussteifungsprofilen
Größe (H x B): 400 x 600 mm
Länge: 1500 mm
Kulissenanzahl: 2
Kulissendicke: 230 mm
liefern und montieren
Menge: 4,000 St

**01.02.6 Rohrschalldämpfer, DN 100**
Rohrschalldämpfer, DN 100
Wickelfalz-Abzweigstück, gepresst aus Qualitätsfeinblech, sendzimirverzinkt, Blechstärke nach DIN 24147, passend zu vorgenanntem Wickelfalzrohr einschließlich Dichtungs- und Befestigungsmaterial
Dimension: DN 100
Länge: 750 mm
liefern und montieren
Menge: 3,000 St

**01.02.7 Rohrschalldämpfer, DN 100**
Rohrschalldämpfer, DN 100
Wickelfalz-Abzweigstück, gepresst aus Qualitätsfeinblech, sendzimirverzinkt, Blechstärke nach DIN 24147, passend zu vorgenanntem Wickelfalzrohr einschließlich Dichtungs- und Befestigungsmaterial
Dimension: DN 100
Länge: 1000 mm
liefern und montieren
Menge: 6,000 St

**01.02.8 Rohrschalldämpfer, DN 125**
Rohrschalldämpfer wie vor, jedoch
Dimension: DN 125
liefern und montieren
Menge: 6,000 St

**01.02.9 Rohrschalldämpfer, DN 200**
Rohrschalldämpfer wie vor, jedoch
Dimension: DN 200
liefern und montieren
Menge: 6,000 St

*Hinweis: Regelgeräte, Absperrvorrichtungen und Drosselelemente*

**01.02.10 Konstanter Volumenstromregler, DN 100**
Konstanter Volumenstromregler, DN 100
in runder Bauform, für kostante Volumenströme, für Zuluft oder Abluft, mechanisch selbsttätig, ohne Hilfsenergie, bestehend aus dem Gehäuse mit Regelklappe und außenliegender Kurvenscheibe, ohne Stellantrieb

Ausführung:
Gehäuse und Regelklappe aus verzinktem Stahlblech
Rohrstutzen mit Lippendichtung beidseitig

Nennweite: DN 100
liefern und montieren
auf die vorgegebene Luftmenge einstellen
Menge: 7,000 St

**01.02.11 Konstanter Volumenstromregler, DN 125**
Konstanter Volumenstromregler, DN 125
wie vor, jedoch
Nennweite: DN 125
liefern und montieren
auf die vorgegebene Luftmenge einstellen
Menge: 6,000 St

**01.02.12 Konstanter Volumenstromregler, DN 160**
Konstanter Volumenstromregler, DN 160
wie vor, jedoch
Nennweite: DN 160
liefern und montieren
auf die vorgegebene Luftmenge einstellen
Menge: 1,000 St

**01.02.13 Konstanter Volumenstromregler, DN 200**
Konstanter Volumenstromregler, DN 200
wie vor, jedoch
Nennweite: DN 200
liefern und montieren
auf die vorgegebene Luftmenge einstellen
Menge: 6,000 St

**01.02.14 Drosselklappe, DN 100**
Drosselklappe, DN 100
in runder Bauform für konstante Volumenströme, aus verzinktem Stahlblech, für Zuluft oder Abluft, bestehend aus dem Gehäuse mit Stellklappe und Handrad zur stufenlosen Einstellung
Nennweite: DN 100
liefern, montieren und erforderliche Luftmenge einstellen
Menge: 2,000 St

*Hinweis: Brand- und Rauchschutzsysteme*

**01.02.15 Brandschutzklappe, DN 100**
Brandschutzklappe, DN 100
nach DIN EN 15650 mit bis zu 120 Minuten Feuerwiderstandsdauer, Feuerwiderstandsklasse EI 30/60/90/120 (ve - ho, i <-> o) S C 10000, luftdichtes Gehäuse, Dichtheitsklasse C nach EN 1751, einteilig umlaufend gekantet und druckgefügt, angeschrägte Innensicke für den Absperrklappenblattfreilauf, Außensicken zur Gewährleistung umfassender Stabilität und mit Anschlussflanschen, austauschbares Absperrklappenblatt aus abriebfestem Kalziumsilikat, mit eingefalzten, verschleißfesten Elastomer-Lippendichtungen an einem Profilrahmen, im Gehäusewandungsbereich liegende, voll gekapselte, wartungsfreie Antriebsmechanik mit selbstverriegelnder Kurbelschleife für bruchsichere Drehmomentübertragungen, abgedichtete Antriebsachsen aus rostfreiem Edelstahl, Lager aus Rotmetall geeignet zum Einbau ohne Mindestabstand und mit liegenden oder stehenden Absperrklappenblattachsen in massiven Wänden und Decken, direkter Anschluss an Lüftungsleitungen aus nichtbrennbaren oder brennbaren Baustoffen oder mit Schutzgitter, gekapselte, wartungsfreie thermische Auslösung

Auslösetemperatur:
70°C

Gehäuse-/Klappenblattausführung:
Gehäuse und Klappenblatt-Profilrahmen aus verzinktem Stahl

Endschalter und Antriebe:
Thermisch-mechanische Auslöseeinrichtung, manuelle Einhandbedienung

Geprüft nach EN 15650, Anhang B, mit 20%-iger Salzlösung zum Nachweis dauerhafter Funktion unter hoher Korrosionsbeanspruchung
Nachweis zur Erfüllung der Hygiene-Anforderungen gemäß VDI 6022-1, VDI 3803-1, DIN 1946-4, DIN EN 13779, der erforderlichen Widerstandsfähigkeit aller Baustoffe gegen Mikroorganismen (Pilze, Bakterien) und der Desinfektionsmittelbeständigkeit
Mit Umwelt-Produktdeklaration nach ISO 14025 und EN 15804

Nennweite: DN 100
liefern und montieren
Menge: 5,000 St

**01.02.16 Zulage für einen elastischer Stutzen, DN 100**
Zulage für einen elastischer Stutzen, DN 100
Zubehör für vorgenannte Brandschutzklappe, runder Stutzen zur einseitigen Montage am Profilrahmen des Klappengehäuses
Nennweite: DN 100
Länge: flexibel bis 150 mm
liefern und montieren
Menge: 5,000 St

**01.02.17 Zulage für einen elastischer Stutzen, 250 x 400 mm**
Zulage für einen elastischer Stutzen, 250 x 400 mm
Zubehör für vorgenannte Brandschutzklappe, elastischer Stutzen aus Polyester mit Anschlussrahmen zur einseitigen Montage am Profilrahmen des Klappengehäuses, gestreckte Länge ca. 200 mm, mindestens 100 mm axiale Dehnungsaufnahme, Baustoffklasse B1 nach DIN 4102, mit Zertifikat zur Hygiene-Konformitätsprüfung als Erfüllungsnachweis gemäß VDI 6022
Größe (HxB): 250 x 400 mm
liefern und montieren
Menge: 2,000 St

**01.02.18 Feuerbeständige Abschottung für Brandschutzdurchführungen**
Feuerbeständige Abschottung für Brandschutzdurchführungen
Abschottung zum Verschließen des Ringspalts zwischen Brandschutzdurchfürung und Wand/Decke mit Mörtel Typ MG III für Wände/Decken bestehen aus Beton, Porenbeton, Mauerwerk bzw. Trockenbau
Maßgebend für den Einbau, sowie die Verpressung von Brandschutzschalen mit Brandschutzmörtel, sind die Vorgaben aus den Allgemeinen bauaufsichtlichen Zulassungen bzw. den ETA`s der jeweiligen Brandschutzisolierung. Herstellung der Verpressung mit Handmörtelpumpe bzw. maschineller Mörtelpumpe. Vor dem Verpressen der Brandschutzdurchführungen sind die Laibungsflächen zu entstauben und lose Bestandteile zu entfernen. Mauerwerkswände sind vorzunässen. Der verwendete Brandschutzmörtel darf nach der Abtrocknung und Aushärtung keine Schwund oder Setztungsrisse entstehen lassen. Die Oberfläche muss glatt angezogen bzw. gefilzt werden. Die Arbeitsstelle ist vor Verunreinigung zu schützen. Entstehende Mörtelreste auf technischen Bauteilen sind zu entfernen. Die Arbeitsstelle ist besenrein zu hinterlassen. Eventuell notwendigen Hilfskonstruktionen wie. z.B. rückseitige Schalungen sind mit einzukalkulieren und nach der Fertigstelung und Aushärtung wieder zu entfernen. Abrechnung erfolgt nach Volumen des eingebauten Frischmörtels.
Menge: 10,000 l

*Hinweis: Luftauslässe*

**01.02.19 Tellerventil, DN 100**
Tellerventil, DN 100
Lüftungsventil aus Stahlblech, mit lackierter Oberfläche, für Zuluft und Abluft, einstellbare Mengenregulierung
Dimension: DN 100
liefern, montieren und einregulieren
Menge: 10,000 St

**01.02.20 Tellerventil, DN 125**
Tellerventil, DN 125
wie vor, jedoch,
Dimension: DN 125
liefern, montieren und einregulieren
Menge: 12,000 St

**01.02.21 Dralldurchlass, 500 mm**
Dralldurchlass, 500 mm
mit quadratischem oder rundem Frontdurchlass, als Zuluft- und Abluftdurchlass, beste lufttechnische und akustische Funktion durch Lamellen mit aerodynamisch optimierter Formgebung für drallförmige horizontale Luftführung mit hoher Induktion, zum Einbau in abgehängte Decken aller Art, Materialien und Oberflächen, Frontdurchlass, Anschlussstutzen und Drosselelement aus Kunststoff, Anschlusskasten und Traverse aus verzinktem Stahlblech, Luftverteilelement aus Kunstfasergewebe, Doppellippendichtung aus Gummi
Frontdurchlass lackiert: reinweiß
Bauform: quadratisch
Nenngröße: 400 mm
einschließlich Einbaurahmen liefern, in Zusammenarbeit mit dem Deckenbauer montieren und Luftmenge einregulieren
Menge: 2,000 St

**01.02.22 Dralldurchlass, 600 mm**
Dralldurchlass, 600 mm
mit quadratischem oder rundem Frontdurchlass, als Zuluft- und Abluftdurchlass, beste lufttechnische und akustische Funktion durch Lamellen mit aerodynamisch optimierter Formgebung für drallförmige horizontale Luftführung mit hoher Induktion, zum Einbau in abgehängte Decken aller Art, Materialien und Oberflächen, Frontdurchlass, Anschlussstutzen und Drosselelement aus Kunststoff, Anschlusskasten und Traverse aus verzinktem Stahlblech, Luftverteilelement aus Kunstfasergewebe, Doppellippendichtung aus Gummi
Frontdurchlass lackiert: reinweiß
Bauform: quadratisch
Nenngröße: 500 mm
einschließlich Einbaurahmen liefern, in Zusammenarbeit mit dem Deckenbauer montieren und Luftmenge einregulieren
Menge: 4,000 St

**01.02.23 Wetterschutzgitter, 350 x 500 mm**
Wetterschutzgitter, 350 x 500 mm
gegen das Eindringen von direkt einwirkendem Regen und von groben Verunreinigungen, geeignet für die Montage an geraden und abgeschrägten Lüftungskanälen, für Außenluftansaugung und für Fortluft, aus verzinktem Stahl, mit umlaufendem Profilfrontrahmen, waagerechten, wasserabweisenden Profillamellen und mit rückseitigem, fest montierten Schutzgitter aus Edelstahl, Befestigung mit Schrauben in den Rahmenbohrungen, ohne Frontrahmenbohrung, RAL-Farbton nach Wahl des Bauherrn
Nenngröße (H x B): 350 x 500 mm
liefern und montieren
Menge: 2,000 St

**01.02.24 Wetterschutzgitter, 600 x 700 mm**
Wetterschutzgitter, 600 x 700 mm
gegen das Eindringen von direkt einwirkendem Regen und von groben Verunreinigungen, geeignet für die Montage an geraden und abgeschrägten Lüftungskanälen, für Außenluftansaugung und für Fortluft, aus verzinktem Stahl, mit umlaufendem Profilfrontrahmen, waagerechten, wasserabweisenden Profillamellen und mit rückseitigem, fest montierten Schutzgitter aus Edelstahl, Befestigung mit Schrauben in den Rahmenbohrungen, ohne Frontrahmenbohrung, RAL-Farbton nach Wahl des Bauherrn
Nenngröße (H x B): 600 x 700 mm
liefern und montieren
Menge: 2,000 St

**01.02.25 Einmessen der Luftmengen**
*** Pauschalposition
Einmessen der Luftmengen
Leistungsumfang:
- Durchführung von Luftmengenmessungen an allen Zu- oder Abluftöffnungen der Lüftungsanlage
- Einregulierung der Luftmengen gemäß der Planungsvorgaben durch Einstellung der Volumenstromregler, Drosselklappen oder Luftauslässe, bei Bedarf Anpassung der Ventilatordrehzahl
- Erstellen eines Messprotokolls mit Soll- und Istwerten fpr alle Luftauslässe, Angabe der verwendeten Messgeräte und eventueller Abweichungen von den Planungsvorgaben
Messverfahren:
Verwendung kalibrierter Messgeräte (z.B. Flügelradanemometer), Durchführung dee Messung nach DIN EN 12599, Berücksichtigung der Lüftungseffektivitär in den Räumen
durchführen und protokollieren durch qualifiziertes Fachpersonal
Menge: 1,000 psch

#### Bereich 01.03 Lüftungskanäle mit Zubehör

*Hinweis: Lüftungskanäle und Formstücke gefalzt, stahl verzinkt*
Lüftungskanäle und Formstücke gefalzt, stahl verzinkt
mit eckigem Querschnitt nach DIN EN 1505, DIN EN 1507 und VDI 3803
- Material: sendzimirverzinktes Feinblech
- Druckstufe N (Niederdruck): 1000 / -500 Pa, Blechdicke in Abhängigkeit des Druckbereichs,
- Bauteile geeignet zur Herstellung von Luftleitungen in Dichtheitsklasse C nach DIN EN 1507
- Leitblechanordnung nach DIN EN 1505
- Kanalflanschverbindung mit aufgestecktem Kanalprofil und 4-Loch-Eckbefestigung
- Gewährleistung der Luftleitungsreinheit nach VDI 6022 Blatt 1
- Sauberkeitsklasse hoch: bei Lieferung mit Verpackungs- und Transportschutz (z.B. Stirnseitenverschluss), bei Montage Lagerungsschutz, vor Montage reinigen, Öffnungen verschließen
- Kanal-Normschusslänge: 1500 mm
- Höhe Rahmenprofile: Profilhöhe 20 mm bis Kantenlänge 1000 mm, Profilhöhe 30 mm bis Kantenlänge 2000 mm, Profilhöhe 40 mm ab Kantenlänge 2000 mm

Kanalaufhängung im Abstand von max. 2 m mit verzinkter Tragkostruktion aus Lüftungswinkeln oder Montageschienen inkl. Gewindestangen, Muttern, Unterlegscheiben, Befestigungsschrauben mit zugelassenen Dübeln und geräuschdämmende Zwischenlage aus Profilgummi oder Schalldämmelementen, die Abrechnung der Kanaloberfläche erfolgt nach DIN18379, alle vorgenannten Nebenarbeiten sind in die Einheitspreise mit einzukalkulieren
liefern und montieren

**01.03.1 Rechteckkanal L1, bis 500 mm**
Rechteckkanal L1, bis 500 mm
stahlverz. Luftkanal als Rechteckkanal in Form von geraden Kanälen
Abrechnungsgruppe: L1
max. Kantenlänge: 500 mm
liefern und montieren
Menge: 16,000 m²

**01.03.2 Rechteckkanal L2, bis 1000 mm**
Rechteckkanal L2, bis 1000 mm
wie vor, jedoch
Abrechnungsgruppe: L2
max. Kantenlänge: 1000 mm
liefern und montieren
Menge: 9,000 m²

**01.03.3 Formteile F1, bis 500 mm**
Formteile F1, bis 500 mm
stahlverz. Luftkanal als Rechteckkanal in Form von Formteilen
Abrechnungsgruppe: F1
max. Kantenlänge: 500 mm
liefern und montieren
Menge: 72,000 m²

**01.03.4 Formteile F2, bis 1000 mm**
Formteile F2, bis 1000 mm
wie vor, jedoch
Abrechnungsgruppe: F2
max. Kantenlänge: 1000 mm
liefern und montieren
Menge: 35,000 m²

*Hinweis: Zubehör Lüftungskanäle*

**01.03.5 Revisionsdeckel, 100 x 200 mm**
Revisionsdeckel, 100 x 200 mm
aus verzinktem Stahlblech in eckiger oder ovaler Ausführung mit zwei Sterngriffen und Dichtungen, Dichtheitsklasse passend zum Lüftungskanal
Größe (HxB): 100 x 200 mm
liefern und montieren
Menge: 5,000 St

**01.03.6 Revisionsdeckel, 200 x 300 mm**
Revisionsdeckel, 200 x 300 mm
wie vor, jedoch
Größe (HxB): 200 x 300 mm
liefern und montieren
Menge: 5,000 St

*Hinweis: Wickelfalzrohr, stahl verzinkt*
Wickelfalzrohr, stahl verzinkt
aus sendzimirverzinktem Feinblech nach DIN 24145, Bauteile geeignet zur Herstellung von Luftleitungen in Dichtheitsklasse C nach DIN EN 1507, Kanalaufhängungen im Abstand von max. 2 Metern mit verzinkter Tragkonstruktion aus Lüftungswinkeln oder Montageschienen, inkl. Gewindestangen, Muttern, Unterlegscheiben, Befestigungsschrauben mit zugelassenen Dübeln und geräuschdämmende Zwischenlage aus Profilgummi oder Schalldämmelementen, alle vorgenannten Nebenarbeiten sind in die Einheitspreise mit einzukalkulieren
liefern und montieren

**01.03.7 Wickelfalzrohr, DN 100**
Menge: 23,000 m

**01.03.8 Wickelfalzrohr, DN 125**
Menge: 35,000 m

**01.03.9 Wickelfalzrohr, DN 160**
Menge: 5,000 m

**01.03.10 Wickelfalzrohr, DN 200**
Menge: 47,000 m

**01.03.11 Wickelfalzbogen, DN 100**
Wickelfalzbogen, DN 100
mit einem Winkel von 15 bis 90°
Menge: 18,000 St

**01.03.12 Wickelfalzbogen, DN 125**
Wickelfalzbogen, DN 125
mit einem Winkel von 15 bis 90°
Menge: 16,000 St

**01.03.13 Wickelfalzbogen, DN 160**
Wickelfalzbogen, DN 160
mit einem Winkel von 15 bis 90°
Menge: 5,000 St

**01.03.14 Wickelfalzbogen, DN 200**
Wickelfalzbogen, DN 200
mit einem Winkel von 15 bis 90°
Menge: 25,000 St

**01.03.15 Wickelfalzabzweig, DN 100**
Wickelfalzabzweig, DN 100
mit Abzweigwinkel von 90°, Abzweig in gleicher Dimension oder kleiner
Menge: 3,000 St

**01.03.16 Wickelfalzabzweig, DN 125**
Wickelfalzabzweig, DN 125
mit Abzweigwinkel von 90°, Abzweig in gleicher Dimension oder kleiner
Menge: 7,000 St

**01.03.17 Wickelfalzabzweig, DN 160**
Wickelfalzabzweig, DN 160
mit Abzweigwinkel von 90°, Abzweig in gleicher Dimension oder kleiner
Menge: 3,000 St

**01.03.18 Wickelfalzabzweig, DN 200**
Wickelfalzabzweig, DN 200
mit Abzweigwinkel von 90°, Abzweig in gleicher Dimension oder kleiner
Menge: 14,000 St

**01.03.19 Wickelfalzreduzierung, DN 125**
Wickelfalzreduzierung, DN 125
konzentrisch, bis 3 Nennweiten reduziert
Menge: 10,000 St

**01.03.20 Wickelfalzreduzierung, DN 160**
Wickelfalzreduzierung, DN 160
konzentrisch, bis 3 Nennweiten reduziert
Menge: 5,000 St

**01.03.21 Wickelfalzreduzierung, DN 200**
Wickelfalzreduzierung, DN 200
konzentrisch, bis 3 Nennweiten reduziert
Menge: 10,000 St

**01.03.22 Wickelfalzmuffe, DN 100**
Menge: 5,000 St

**01.03.23 Wickelfalzmuffe, DN 125**
Menge: 8,000 St

**01.03.24 Wickelfalzmuffe, DN 160**
Menge: 3,000 St

**01.03.25 Wickelfalzmuffe, DN 200**
Menge: 15,000 St

**01.03.26 Bundkragen, DN 100**
Bundkragen, DN 100
zur nachträglichen Abzweigung an einem Lüftungskanal, aus sendzimirverzinktem Feinblech, 90 Grad, symmetrisch, Steckverbindung mit werksseitig fest montierter Doppellippendichtung, einschl. Herstellen der erforderlichen Auschnitte im Lüftungskanal, passend zu vorgenanntrem Wickelfalzrohr
Nennweite: DN 100
liefern und montieren
Menge: 8,000 St

**01.03.27 Bundkragen, DN 125**
Bundkragen, DN 125
wie vor, jedoch
Nennweite: DN 125
liefern und montieren
Menge: 8,000 St

**01.03.28 Bundkragen, DN 160**
Bundkragen, DN 160
wie vor, jedoch
Nennweite: DN 160
liefern und montieren
Menge: 3,000 St

**01.03.29 Bundkragen, DN 200**
Bundkragen, DN 200
wie vor, jedoch
Nennweite: DN 200
liefern und montieren
Menge: 8,000 St

**01.03.30 Aluflexrohr, DN 100**
Aluflexrohr, DN 100
flexibles Lüftungsrohr aus Reinaluminium, zwei Kunststoffschichten, eine Aluminiumschicht, nach DIN 24146, nicht brennbar gemäß DIN 4102 Klasse A1, temperaturbeständig bis 200°C, einschließlich schwingungsdämpfender Aufhänge- und Befestigungsmaterialien, sowie wärmeschrumpfender Verbindungs- und Abdichtungsmanschetten aus Polyethylen, innen mit Heißschmelzkleber beschichtet, einschließlich aller erforderlichen Form- und Verbindungsteilen
Nennweite: DN 100
liefern und montieren
Menge: 4,000 m

**01.03.31 Aluflexrohr, DN 125**
Aluflexrohr, DN 125
wie vor, jedoch
Nennweite: DN 125
liefern und montieren
Menge: 4,000 m

**01.03.32 Aluflexrohr, DN 160**
Aluflexrohr, DN 160
wie vor, jedoch
Nennweite: DN 160
liefern und montieren
Menge: 3,000 m

**01.03.33 Aluflexrohr, DN 200**
Aluflexrohr, DN 200
wie vor, jedoch
Nennweite: DN 200
liefern und montieren
Menge: 10,000 m

*Hinweis: Sonstiges*

**01.03.34 Montageschiene**
Montageschiene
Montageschiene zur Herstellung von geschraubten Traversen- oder Rahmenkonstruktionen, geeignet als Führungs- und Tragschiene für ein Gleitstück, Material: Stahl, verzinkt nach DIN EN 10346, einschl. Befestigungsmaterial zur Befestigung am Baukörper, sowie Anbinde Bauteile zur Befestigung von Rohrschellen und Endkappen, Abmessung min. 40 x 30 mm
liefern und montieren
Menge: 20,000 m

**01.03.35 Schienenkonsole**
Schienenkonsole
Schienenkonsole passend zum System der Montageschienen Material: Stahl, verzinkt nach DIN EN 10346, einschl. Befestigungsmaterial, Abmessung min. 40 x 30 mm
liefern und montieren
Menge: 8,000 St

**01.03.36 Bezeichnungsschild**
Bezeichnungsschild
Bezeichnungsschild aus Kunststoff, Beschriftung und Ausführung für Einzel- oder Schilderleiste, mit verchromten Schrauben, Beschriftung und Farbe nach Wahl des Auftraggebers
Abmessungen: min. 50 x 100 mm
liefern und montieren
Menge: 5,000 St

**01.03.37 Rohr- Kanalkennzeichnung**
Rohr- Kanalkennzeichnung
Rohr oder Kanalkennzeichnungen gemäß DIN 2403
Bestehend aus:
- Kennzeichnung Medium
- Kennzeichnung Fließrichtung
mittels Aufgebrachter Kennzeichnungsbändern an Wanddurchbrüchen, Knotenpunkten, und zentralen Verteilungstellen im Gebäude und in den Technikzentralen
Menge: 10,000 St

#### Bereich 01.04 Isolierung Lüftung

*Hinweis: Alukaschierte Mineralwolle, 20 mm*
Die nachfolgende Isolierung ist für alle Lüftungsleitungen in Wand- und Deckendruchbrüchen, sowie im Technikraum und in Schächten angedacht. Lüftungsleitungen innerhalb der thermischen Hülle in Abhangdecken werden nicht isoliert.

Wärmedämmung der Lüftungskanäle
Wärmeleitgruppe: 035
Dämmdicke: 20 mm
in der Ausführung wie nachfolgend beschrieben

Wärmedämmung von runden und eckigen Lüftungsleitungen, Wärmedämmung nichtbrennbar gemäß DIN 4102-1, Klassifizierung nach DIN 13501-1 min. A2L-s1, d0, Zuordnung der Klassifizierung zu genannten bauaufsichtlichen Anforderungen nach MVV TB, Matten oder Schalen auf die vorhandenen Leitungsabmessungen zuschneiden und gemäß DIN 4140 mit verzinktem Bindedraht, mindestens 6 Windungen pro Meter, befestigen, bei eckigen Kanälen wird das Dämmmaterial mit 6 Schweiß- /Klebestiften je m² (bzw. mit 10 Stiften je m² an der Kanalunterseite) sowie Sicherungsscheiben befestigt, Längs und Querstöße mit 100 mm breitem, selbstklebendem Alu-Klebeband dampfdiffusionsdicht verkleben, für rechteckige Luftkanäle sämtlicher Kantenlängen, einschließlich aller Formstücke und Einbauteile, Kanalstöße überisoliert, inkl. Herstellen und Einfassen von Ausschnitten bis 0,3 m² für Mess- und Regelinstrumente, Revisionsdeckel etc. mit verzinkten Stahlblechwinkel
komplett mit allem Zubehör zu liefern und montieren

**01.04.1 Mineralwolleplatten**
Mineralwolleplatten
alukaschierte Mineralwolleplatten wie vor beschrieben, Abrechnung nach Quadratmeter
Menge: 15,000 m²

**01.04.2 Mineralwolleschalen, DN 100**
Mineralwolleschalen, DN 100
alukaschierte Mineralwolleschalen wie vor beschrieben, Abrechnung nach lfd. Meter
Menge: 2,000 m

**01.04.3 Mineralwolleschalen, DN 125**
Mineralwolleschalen, DN 125
alukaschierte Mineralwolleschalen wie vor beschrieben, Abrechnung nach lfd. Meter
Menge: 2,000 m

**01.04.4 Mineralwolleschalen, DN 160**
Mineralwolleschalen, DN 160
alukaschierte Mineralwolleschalen wie vor beschrieben, Abrechnung nach lfd. Meter
Menge: 2,000 m

**01.04.5 Mineralwolleschalen, DN 200**
Mineralwolleschalen, DN 200
alukaschierte Mineralwolleschalen wie vor beschrieben, Abrechnung nach lfd. Meter
Menge: 2,000 m

*Hinweis: Alukaschierte Mineralwolle, 100 mm, mit Blechmantel*
Die nachfolgende Isolierung ist als wetterfeste Isolierung für alle Lüftungsleitungen auf dem Dach im Außenbereich angedacht.

Wärmedämmung der Lüftungskanäle
Wärmeleitgruppe: 035
Dämmdicke: 100 mm
in der Ausführung wie vor beschrieben, jedoch zusätzlich

Wärmedämmung umlaufen mit titenverz. Blechmantel entsprechend DIN 4140 verkleiden, an der Quer- und Längsnähten wind- und wasserdicht verarbeiten für Kanalverlegung im Außenbereich zum Schutz vor Durchnässung der Isolierung, mechanischer Beschädigung, Beschädigung durch Tiere und witterungsbedingten Einflüssen wie UV-Einstrahlung wie folgt
- Aufbau und Montage von Blechverkleidungen bei vertikal verlaufenden Lüftungskanälen von unten nach oben mit überlappender Nahtanordnung entgegen der Wassereindringung, Verbindung mit Blindnieten oder Blechschrauben mit Dichtungseinlagen sowie Einlage von temperaturbeständigen Dichtungsbändern zwischen den Blechverbindungen, Verbindungen der Bleche untereinander mit einfacher Stehfalz oder einfacher Leistenfalz mit Abdeckschiene, Abkantungen jeweils min. 30 mm
- Aufbau und Montage von Blechverkleidungen bei horizontal verlaufenden Lüftungskanälen wahlweise in vier-, drei- oder zweiteiliger Ausführung mit seitlichen Abkanntungen von Dach- und Bodenblechen (min. 30 mm) entgegen der Wassereindringung, Seitenbleche werden auf der Innenseite der Aufkantung des Dachblechs und auf der Außenseite der Aufkanntung des Bodenblechs montiert, Verbindungen der Bleche untereinander mit einfacher Stehfalz oder einfacher Leistenfalz mit Abdeckschiene, Abkantungen jeweils min. 30 mm, Ecken zusätzlich mit Deckschiene zu verkleiden, Dachblech wasserabführend aufbauen mit Diagonalfalz bei kleineren oder einem Gefälle >2% bei größeren Kanalabmessungen
- Tragkonstruktionen von Lüftungsleitungen im Außenbereich grundsätzlich auf der Unterseite montieren, Kanalblech ausschneiden und mit Abdeckrosetten verschließen
- zur Abführung von Kondensatbildungen auf der Innenseite der Blechverkleidung auf der Unterseite Öffnungen zum Ablaufen der Feuchtigkeit vorsehen
komplett mit allem Zubehör zu liefern und fachgerecht zu montieren

**01.04.6 Mineralwolleplatten mit Blechmantel**
Mineralwolleplatten
alukaschierte Mineralwolleplatten mit Blechmantel wie vor beschrieben, Abrechnung nach Quadratmeter
Menge: 27,000 m²

#### Bereich 01.05 Sonstiges

*Hinweis: Stundenlohnarbeiten*
Die folgenden Positionen dürfen nur auf schriftliche Anordnung der Bauleitung ausgeführtwerden, und zwar nur für Arbeiten, die in den übrigen Positionen dieses Leistungsverzeichnisses nicht enthalten sind. Die auf schriftliche Anweisung durchgeführten Stundenlohnarbeiten sind detailliert zu protokollieren und täglich vom Bauherrn oder der Bauleitung gegenzeichnen zu lassen. Stundenlohnarbeiten ohne gültige Unterschrift des Bauherrn oderder Bauleitung werden nicht vergütet.

**01.05.1 Obermonteurstunden**
Menge: 5,000 St

**01.05.2 Monteurstunden**
Menge: 10,000 St

**01.05.3 Helferstunden**
Menge: 10,000 St

*Hinweis: Schlitz- und Stemmarbeiten*
Für Änderungen von Rohrleitungsführungen und das Nachstemmen von vorh. Durchbrüchen sind die nachfolgend aufgeführten Positionen vorgesehen. Die Stemmarbeiten sind bei der Bauleitung zu beantragen und dürfen nur nach Genehmigung ausgeführt werden.

**01.05.4 Stemmstunden**
Stemmstunden
für das Nachstemmen bauseits nicht angelegter oder maßlich nicht korrekter Durchbrüche, einschl. Stemmgerät, Reinigung des Arbeitsbereichs und Entsorgung des Schutts durch den Auftragnehmer
Menge: 5,000 St

**01.05.5 Kernbohrungen, 100-129 mm**
Kernbohrungen, 100-129 mm
in ca. 10-25 cm starke massive Decken oder Wände, einschl. Baustelleneinrichtung und An- und Abbau der Bohreinrichtung sowie Kühlwasserabsaugung, Arbeitsfläche besenrein hinterlassen
Menge: 1,000 St

**01.05.6 Kernbohrungen, 130-159 mm**
Kernbohrungen,130-159 mm
wie vor
Menge: 1,000 St

**01.05.7 Kernbohrungen, 160-189 mm**
Kernbohrungen, 160-189 mm
wie vor
Menge: 1,000 St

**01.05.8 Kernbohrungen, 190-219 mm**
Kernbohrungen, 190-219 mm
wie vor
Menge: 1,000 St

**01.05.9 Kernbohrungen, 230-259 mm**
Kernbohrungen, 230-259 mm
wie vor
Menge: 1,000 St

**01.05.10 Werk- und Montageplanung**
*** Pauschalposition
Werk- und Montageplanung
Erstellung der Werk- und Montageplanung auf CAD-Basis, Ausführungspläne werden als dwg- oder dxf-Datein vom Ingenieurbüro geliefert, anhand dieser Zeichnungen ist vom Auftragnehmer der Werk- und Montageplan mit allen Maßen und Dimensionen sowie Durchbrüchen zu erstellen
Menge: 1,000 psch

**01.05.11 Satz Bestandsunterlagen**
*** Pauschalposition
Satz Bestandsunterlagen
1x in Papierform, 1x Digital
eingeheftet in Ordner, mit

Die Ordner sollen nach Register unterteilt, folgende Unterlagen enthalten:

Inhaltsverzeichnis

Bescheinigung des Bedienungspersonals über die
ordnungsgemäße Einweisung

Bescheinigung des Auftragnehmers, dass die Anlage der
DIN
4751 entspricht und nach den neuesten Regeln der
Technik
erstellt wurde.

Technische Berechnungen:
Rohrnetzberechnung
Heizlastberechnung
Heizflächenauslegung
Kanalnetzberechnung

Protokolle:
Druckprotokolle
Protokoll über Einregulierung der Heizungsanlage
Protokoll über Einregulierung der Lüftungsanlage
Protokoll über Einregulierung der Trinkwasserinstallation
Hydraulischer Abgleich Heizung und Warmwasser Zirkulation

Bedienungsanleitungen für:
Heizungsanlage
Heizungregelung
Heizkreisregelung
Lüftungsgeräte

Technische Unterlagen:
Lüftungsanlagen
Heizkessel
Heizflächen
Regelanlagen
Pumpen
Armaturen etc.

Bestandspläne:

Bestandszeichnungen M 1:50, farbig angelegt, mit
Eintragung
aller Einrichtungsgegenstände, Rohrleitungen,
Maßangaben mit
den genauen Positionen und Höhen der anlagentechnischen
Bauteile. ELT-Schaltplan für alle Anlagenbauteile.
Menge: 1,000 psch

**01.05.12 Einweisung und Übergabe**
*** Pauschalposition
Einweisung und Übergabe
Einweisung des Anlagenbetreibers bzw. des Bauherrn in die Anlagenbedienung und Übergabe der Anlage
Das Einweisungsprotokoll ist zur Abnahme vorzulegen.
Menge: 1,000 psch

**01.05.13 Mitwirken bei der TÜV- bzw. Sachverständigenabnahme**
*** Pauschalposition
Mitwirken bei der TÜV- bzw. Sachverständigenabnahme
der Anlagen in direkter Abstimmung mit den übrigen Gewerken (Gebäudeautomation, Elektro usw.) im wesentlichen bestehend aus:
- Bereitstellung der erforderlichen Inbetriebnahme-Techniker zur Durchführung der Zwischenprüfungen und Abnahmeprüfung

- Bereitstellung erforderlicher Leitern und Gerüsten zur Durchführung der Zwischenprüfungen und Abnahmeprüfung

- Bereitstellung der kompletten Anlagendokumentation als Grundlage für die Zwischenprüfungen und Abnahmeprüfung

- Fotodokumentation und Listen aller sicherheitstechnischen Einrichtungen wie z.B. BSK für die Zwischenprüfungen und Abnahmeprüfung

- Bereitstellen sämtlicher vom AN angefertigten Mess- und Prüf protokolle über sämtliche erfolgte Messungen, Prüfungen in Rahmen der Inbetriebnahme und für die Zwischenprüfungen und Abnahmeprüfung

-Bereitstellen von Messgeräten
Menge: 1,000 psch

**01.05.14 Sachverständigen Abnahme Lüftungstechnik**
*** Pauschalposition
Sachverständigen Abnahme Lüftungstechnik
für ein Lüftungsgerät mit bis zu 10 Brandschutzklappen, Prüfung vor Inbetriebnahme nach Baurecht DVNBauO
Menge: 1,000 psch

### Titel 02 Lehrerzimmer- und Differenzierungsraumanbau

#### Bereich 02.01 Einbauteile, Luftauslässe, etc.

**02.01.1 Innenwand-Luftdurchlass**
Innenwand-Luftdurchlass als aktives Überströmelement zum Einbau in Innenwände, geeignet zur kontrollierten Luftüberströmung zwischen Räumen.

Mindestrundkanallänge: 100 mm

liefern und montieren
Menge: 4,000 St

#### Bereich 02.02 Sonstiges

*Hinweis: Stundenlohnarbeiten*
Die folgenden Positionen dürfen nur auf schriftliche Anordnung der Bauleitung ausgeführtwerden, und zwar nur für Arbeiten, die in den übrigen Positionen dieses Leistungsverzeichnisses nicht enthalten sind. Die auf schriftliche Anweisung durchgeführten Stundenlohnarbeiten sind detailliert zu protokollieren und täglich vom Bauherrn oder der Bauleitung gegenzeichnen zu lassen. Stundenlohnarbeiten ohne gültige Unterschrift des Bauherrn oderder Bauleitung werden nicht vergütet.

**02.02.1 Obermonteurstunden**
Menge: 2,000 St

**02.02.2 Monteurstunden**
Menge: 3,000 St

**02.02.3 Helferstunden**
Menge: 3,000 St

*Hinweis: Schlitz- und Stemmarbeiten*
Für Änderungen von Rohrleitungsführungen und das Nachstemmen von vorh. Durchbrüchen sind die nachfolgend aufgeführten Positionen vorgesehen. Die Stemmarbeiten sind bei der Bauleitung zu beantragen und dürfen nur nach Genehmigung ausgeführt werden.

**02.02.4 Stemmstunden**
Stemmstunden
für das Nachstemmen bauseits nicht angelegter oder maßlich nicht korrekter Durchbrüche, einschl. Stemmgerät, Reinigung des Arbeitsbereichs und Entsorgung des Schutts durch den Auftragnehmer
Menge: 5,000 St

**02.02.5 Kernbohrungen, 100-129 mm**
Kernbohrungen, 100-129 mm
in ca. 10-25 cm starke massive Decken oder Wände, einschl. Baustelleneinrichtung und An- und Abbau der Bohreinrichtung sowie Kühlwasserabsaugung, Arbeitsfläche besenrein hinterlassen
Menge: 4,000 St

### Titel 03 Wartung

*Hinweis: Wartungs-, Inspektions- und Instandsetzungsarbeiten*
Wartungs-, Inspektions- und Instandsetzungsarbeiten

1. Dem Auftragnehmer werden die Wartungs-, Inspektions- und Instandhaltungsarbeiten für die Anlagen und Anlagenbauteile, welche Einfluss auf Sicherheit und Funktionsfähigkeit haben übertragen. Diese Arbeiten sind gemäß aktuell geltenden Vorschriften zu leisten. Die Verjährungsfrist für Mängelansprüche beträgt dann 4 Jahre. Es ist von 16 Wartungsintervallen bzw. Prüfungen für diese 4 Jahre auszugehen. Diese sind den nachfolgenden Positionen zu entnehmen.

Die für die Wartung angebotenen Preise werden in die Wertung der Angebote einbezogen.

Die Wartungsarbeiten werden ergänzend zum Hauptauftrag separat beauftragt.

2. Der Auftragnehmer hat die Wartungsleistungen nach einer Arbeitskarte durchzuführen. Die Arbeitskarte ist vor Beginn der Leistung vom Auftragnehmer zu erstellen unter Berücksichtigung der AMEV Leistungskataloge, der angebotenen Produkte und Fabrikate und den anlagenspezifischen Wartungsangaben der Hersteller.

3. Wartungskosten / Vergütung
Für die Wartungs-, Inspektions- und Instandhaltungsarbeiten der Anlage(n) wird eine Jahrespauschale vereinbart. Die Arbeiten für die im Leistungsverzeichnis bzw. in den Bestandslisten aufgeführten, wartungs-, inspektions- und instandhaltungsbedürftigen Anlagen werden wie folgt angeboten.

**03.1 Inspektions- und Wartungsarbeiten für die 1. Wartung**
Inspektions- und Wartungsarbeiten für die 1. Wartung

gemäß aktuell geltenden Vorschriften
Menge: 1,000 St

**03.2 Inspektions- und Wartungsarbeiten für die 2. Wartung**
Inspektions- und Wartungsarbeiten für die 2. Wartung

gemäß aktuell geltenden Vorschriften
Menge: 1,000 St

**03.3 Inspektions- und Wartungsarbeiten für die 3. Wartung**
Inspektions- und Wartungsarbeiten für die 3. Wartung

gemäß aktuell geltenden Vorschriften
Menge: 1,000 St

**03.4 Inspektions- und Wartungsarbeiten für die 4. Wartung**
Inspektions- und Wartungsarbeiten für die 4. Wartung

gemäß aktuell geltenden Vorschriften
Menge: 1,000 St

**03.5 Inspektions- und Wartungsarbeiten für die 5. Wartung**
Inspektions- und Wartungsarbeiten für die 5. Wartung

gemäß aktuell geltenden Vorschriften
Menge: 1,000 St

**03.6 Inspektions- und Wartungsarbeiten für die 6. Wartung**
Inspektions- und Wartungsarbeiten für die 6. Wartung

gemäß aktuell geltenden Vorschriften
Menge: 1,000 St

**03.7 Inspektions- und Wartungsarbeiten für die 7. Wartung**
Inspektions- und Wartungsarbeiten für die 7. Wartung

gemäß aktuell geltenden Vorschriften
Menge: 1,000 St

**03.8 Inspektions- und Wartungsarbeiten für die 8. Wartung**
Inspektions- und Wartungsarbeiten für die 8. Wartung

gemäß aktuell geltenden Vorschriften
Menge: 1,000 St

**03.9 Inspektions- und Wartungsarbeiten für die 9. Wartung**
Inspektions- und Wartungsarbeiten für die 9. Wartung

gemäß aktuell geltenden Vorschriften
Menge: 1,000 St

**03.10 Inspektions- und Wartungsarbeiten für die 10. Wartung**
Inspektions- und Wartungsarbeiten für die 10. Wartung

gemäß aktuell geltenden Vorschriften
Menge: 1,000 St

**03.11 Inspektions- und Wartungsarbeiten für die 11. Wartung**
Inspektions- und Wartungsarbeiten für die 11. Wartung

gemäß aktuell geltenden Vorschriften
Menge: 1,000 St

**03.12 Inspektions- und Wartungsarbeiten für die 12. Wartung**
Inspektions- und Wartungsarbeiten für die 12. Wartung

gemäß aktuell geltenden Vorschriften
Menge: 1,000 St

**03.13 Inspektions- und Wartungsarbeiten für die 13. Wartung**
Inspektions- und Wartungsarbeiten für die 13. Wartung

gemäß aktuell geltenden Vorschriften
Menge: 1,000 St

**03.14 Inspektions- und Wartungsarbeiten für die 14. Wartung**
Inspektions- und Wartungsarbeiten für die 14. Wartung

gemäß aktuell geltenden Vorschriften
Menge: 1,000 St

**03.15 Inspektions- und Wartungsarbeiten für die 15. Wartung**
Inspektions- und Wartungsarbeiten für die 15. Wartung

gemäß aktuell geltenden Vorschriften
Menge: 1,000 St

**03.16 Inspektions- und Wartungsarbeiten für die 16. Wartung**
Inspektions- und Wartungsarbeiten für die 16. Wartung

gemäß aktuell geltenden Vorschriften
Menge: 1,000 St

*Hinweis: Weitere Angaben*
Weitere Angaben

Der Auftragnehmer ist - auch außerhalb der regelmäßigen Wartungs-, Inspektions- und Instandhaltungstermine - verpflichtet, Störungen, die die Funktions- und Anlagensicherheit beeinträchtigen oder die Gebäudenutzung gefährden, nach Aufforderung zu beseitigen. Er hat die Arbeiten unverzüglich, auch außerhalb der betriebsüblichen Arbeitszeit (z. b. nachts und an Sonn-und Feiertagen) auszuführen und zwar

Zwischen 08:00 und 20:00 Uhr

Die zuvor beschriebenen Leistungen werden wie folgt angeboten (netto)
vom Bieter auszufüllen:
Stundenverrechnungssatz: '..........' €
Obermonteur: '..........' €
Monteur: '..........' €
Helfer: '..........' €

Zuschlag für Leistungen außerhalb der betriebsüblichen Arbeitszeit
Überstunden: '..........' %
Nacht-/Schichtarbeit: '..........' %
Sonn-/Feiertagsarbeit: '..........' %

Fahrtkosten (An- und Abfahrt): '..........' € / Auftrag
Entfernung Einsatzort - nächstgelegene Niederlassung:
'..........' km
km-Pauschale pro Fahrtkilometer '..........' € / km

Für die Fahrtzeit werden keine Arbeitsstunden vergütet
